# Muster-Leistungsbeschreibung
Leistungsbeschreibung (GAEB 90, DA81)
Währung: EUR

## Rissfüllung mit Zementsuspension ZS-T
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zu sachkundigem Planer (SKP)

Gemäß den geltenden Regelwerken sind
Betoninstandsetzungsmaßnahmen
durch einen sachkundigen Planer (SKP) zu planen.

Die Planung umfasst u.a.
- Bedarfsermittlung
- Bauzustandsanalyse
- Instandsetzungskonzept
- Ausführungskontrolle
- Wartungsplan

Der SPK beurteilt die Maßnahmen hinsichtlich
der Erhaltung der Standsicherheit und legt fest, welche
Maßnahmen zur Überwachung der Ausführung (siehe Teil
3 der DAfStb-Instandsetzungsrichtlinie) zu treffen
sind.

Diese Angaben sind in die Ausschreibungsunterlagen
aufzunehmen.

*Hinweis*
Allgemeine Hinweise zur Rissinjektion an
Betonbauteilen

Für die Verwendung von Rissfüllstoffen gilt die DIN
EN 1504-5 (Rissfüllstoffe). Für Rissfüllstoffe ist
eine Leistungserklärung nach DIN EN 1504-5 und die
daraus resultierende CE-Kennzeichnung notwendig.

Gemäß den Vorgaben der
DAfStb-?Instandsetzungs-Richtlinie? ist für die
Ermittlung des Ist-Zustandes sowie für die Planung von
Schutz- und Instandsetzungsmaßnahmen an Betonbauteilen
ein sach-kundiger Planer zu beauftragen.
Dieser legt auch fest, ob besondere Maßnahmen für den
Erhalt der Standsicherheit erforderlich sind. Ggf. ist
ein Tragwerksplaner einzuschalten.

Bei offenen oder frei bewetterten Bauwerken sind die
Rissmerkmale witterungsbedingten Änderungen
unterworfen. In diesen Fällen sind bei der Ermittlung
der Rissmerkmale folgende Daten mit zu dokumentieren:
?Datum und Uhrzeit der Messung
?rel. Luftfeuchtigkeit, Bewölkung, Regen, Sonne,
etc. (auch von den Vortagen)
?Bauteiltemperatur in den maß-geblich relevanten
Bereichen

Rissverlauf:
Der Verlauf eines bzw. mehrerer Risse ist optisch zu
erfassen und zeichnerisch bzw. fotografisch zu
dokumentieren. Bei überwachten
Instandsetzungsmaßnahmen sind die Risse
maßstabsgerecht aufzunehmen und in einen Risskataster
zu dokumentieren.

Risstiefe:
Die Risstiefe ist für die Beurteilung des Schadens
sowie für die Wahl des richtigen Injektionsmaterials
von Bedeutung. Grundsätzlich ist zwischen
oberflächennahen Rissen (geringe Tiefe mit netzartigem
Rissverlauf) und Trennrissen (tiefe Risse, die
Bauteilquerschnitte durchtrennen) zu unterschieden. Ist
die Risstiefe bzw. der Rissverlauf im Innern des
Bauteils von außen nicht genau zu beurteilen, so sind
Bohrkerne zu entnehmen.

Rissbreiten:
Zur Bestimmung der Rissbreite wird der Abstand der
beiden Rissufer auf der Oberfläche des Bauteils
gemessen. Hierbei werden die Rissbreiten mit einer
Genauigkeit von 0,1 mm in Sonderfällen bis 0,05 mm
angegeben. In der Regel reichen optische Messverfahren
mit Risslehren oder Risslupen aus.

Rissbreitenänderung:
Risse in Betonbauteilen sind nicht immer gleich groß.
Aufgrund von äußeren Einflüssen kann es zu
Änderungen der Rissbreiten kommen. Wiederkehrende
Rissbreitenänderungen können durch Messuhren,
Wegänderungsmesser oder aufgeklebte Messmarken
ermittelt werden.
?Kurzzeitig: (durch äußere Lasteinwirkungen)
?Täglich: (durch Temperatureinflüsse)
?Langzeitig: (durch jahreszeitliche Einflüsse)
Um das Verhalten des Risses genau beurteilen zu
können, sind mehrere Messungen erforderlich. Hierfür
sind die Messzeiträume so zu wählen, dass anhand der
Messergebnisse kurzzeitige bzw. tägliche
Rissbreitenänderungen ermittelt werden können.
Die Bestimmung der Rissbreitenänderungen sind
entscheidend für die Auswahl und die Eignung der
Injektionsmaterialen sowie für den Zeitpunkt der
Rissverfüllung.

Bei offenen oder frei bewetterten Bauwerken sind die
Rissmerkmale witterungsbedingten Änderungen
unterworfen. In diesen Fällen sind bei der Ermittlung
der Riss-merkmale folgende Daten mit zu dokumentieren:
?Datum und Uhrzeit der Messung
?rel. Luftfeuchtigkeit, Bewölkung, Regen, Sonne,
etc. (auch von den Vortagen)
?Bauteiltemperatur in den maßgeblich relevanten
Bereichen

*Hinweis*
Hinweise zur Niederdruck- und
Druckinjektion

Alternativ zur Tränkung kann das Füllen von Rissen
und Hohlräumen im Injektionsverfahren erfolgen.
Hierbei wird das Füllgut über druckfeste Anschlüsse
zwischen Bauteil und Injektionsgerät, sogenannte
Packer, in den Riss eingebracht. Je nach
Betonqualiltät oder Bauteilzustand kann die Injektion
mittels Nieder- oder im Hochdruckverfahren erfolgen.
?Niederdruckverfahren: < 10 bar
?Hochdruckverfahren: > 10 bar
Für die Risssanierung in Betonbauteilen wird
hauptsächlich im Hochdruckverfahren gearbeitet. Die
Gefahr von zusätzlichen Gefügeschädigungen aufgrund
von zu hohen Injektionsdrücken ist hierbei nicht zu
unterschätzen. Daher ist der Injektionsdruck immer auf
die vorliegenden Gegebenheiten abzustimmen.

Beim Injektionsvorgang ist darauf zu achten, dass der
Injektionsdruck langsam aufgebaut wird. Sobald ein
Gegendruck entsteht, ist eine Druckregulierung
vorzunehmen. Der maximale, rechnerisch ermittelte
Injektionsdruck darf nicht überschritten werden.
Für Betonbauteile gilt dabei folgende
Berechnungsformel:
max. Druck = (Druckfestigkeit [N/mm²] : 3) x 10 bar

*Hinweis*
Hinweise zur Rissinjektion an
Betonbauteilen mittels Bohrpackern

Bohrpacker unterscheiden sich zwischen Schraubpackern
(Metall) oder Schlagpackern (Kunststoff). Die Montage
beider Systeme erfolgt in einem, auf den
Packerdurchmesser abgestimmten, Bohrkanal.
?Schraubpacker: Sie bestehen i.d.R. aus Metall.
Mittels einer, über ein Gewinde verformbaren,
Gummimanschette werden die Packer im Bauteile
verspannt. Der Anschluss an die Maschine erfolgt über
einen Injektionsnippel inkl. Rückschlagventil.
Schraubpacker, die nach der Injektion im Bauteil
verbleiben, müssen aus nichtrostendem Material
bestehen.
?Schlagpacker: Schlagpacker bestehen aus
Hartkunststoffen. Sie werden in den Bohrkanal
eingeschlagen und verspannen sich dort selbst. Der
Anschluss an die Maschine erfolgt über einen
Injektionsnippel inkl. Rückschlagventil.
Vorteile: schnellere Montage, i.d.R. geringer
Stückpreis
Montage:
Abstand der Packer: i.d.R. halbe Bauteiledicke
(Bauteildicke/2)
Anordnung der Packer: im 45° Winkel, wechselseitig zum
Rissverlauf
Reinigung: Bohrmehl vor der Injektion mit Druckluft
ausblasen oder mit Runddrahtbürste reinigen
Verdämmung: ggf. Rissverlauf in der Oberfläche
verdämmen

*Hinweis*
Hinweise zur Rissinjektion an
Betonbauteilen mittels Klebepackern

Klebepacker kommen zum Einsatz, wenn im dem zu
injizierenden Bauteil keine Bohrungen vorgenommen
werden können. Hierzu zählen z.B. Bauteile mit
geringen Querschnitten und Bauteile, bei denen aus
konstruktiven Gründen das Setzen von Bohrungen
ausgeschlossen ist (z.B. vorgespannte
Stahlbetonbauteile).
Montage:
Vorbereitung: Rissflanken vor der Verklebung der Packer
reinigen
Reinigung: Rissverlauf mit ölfreier Druckluft
ausblasen
Abstand der Packer: i.d.R. gleich Bauteildicke
Anordnung der Packer: Stahlstift in den Riss setzen,
Packer mittig auf dem Riss verkleben.
Verdämmung: Rissverlauf in der Oberfläche verdämmen.
Klebelaschen der Klebepacker mit überarbeiten.
Wichtig: Entlüftung über die Risswurzel (oben) muss
gewährleistet sein.

**00001.0001 Reinigung des Rissbereichs**
Rissbereich reinigen und entstauben.
Ggf. unter Einsatz einer Rundschleifmaschine mit
Diamant- schleifteller, um eine vorliegende
Altbeschichtung oder labile Teile sowie Verschmutzungen
restlos zu entfernen. Der Schleifstaub ist mittels
Industriestaubsauger aufzufangen.
Rissbereich mittels öl- und wasserfreier Druckluft
vorsichtiges Ausblasen.
Einheit: m

**00001.0002 Bohrpacker für mineralische Füllstoffe setzen**
*** Grundposition ZZ 001.0
Bohrung gemäß verwendetem Packer und
vorher festgelegter Packeranordnung herstellen.
Säubern des Bohrloches mit ölfreier Druckluft bzw.
Durch Absaugen mittels eines Industriestaubsaugers.
Einschlagen des Bohrpackers für mineralische
Füllstoffe.

Schlagpacker:
- Remmers Lamellenschlagpacker 14x95 mm <4526>
- Remmers Lamellenschlagpacker 18x105 mm <4524>
- Remmers Setzwerkzeug (4533)

Bauteil:________________

Packerabstand:__________ m
Packeranordnung im Wechsel links und rechts des
Rissverlaufs

Verbrauch:
Remmers Lamellenschlagpacker 14x95 mm <4526>
Remmers Lamellenschlagpacker 18x105 mm <4524>
Remmers Setzwerkzeug 14 mm <4523>
Einheit: St

**00001.0003 Klebepacker für mineralische Füllstoffe setzen**
*** Wahlposition ZZ 001.1
Aufkleben von Klebepackern für mineralische
Füllstoffe
auf den vorbereiteten Rissbereich gemäß vorher
festgelegter Packeranordnung mit dem schnell
erhärtenden,
untergrundtoleranten, lösemittelfreien,
2-komponentigen Reaktionsharz Remmers Epoxy MT 100
unter Zugabe von
Remmers Stellmittel ADD TX Neu zur Herstellung der
Spachtlfähigkeit.

Vor Aufkleben des Remmers Klebepackers einen Stahlstift
mittig in den Riss setzen und Packer mittels Werkzeug
Remmers Klebfix mittig auf den Riss kleben.
Vor Aufschrauben des Verschlussstücks Stahlstift
entfernen.

Bauteil:________________

Packerabstand:'???.' m

Verbrauch:
Remmers Klebepacker mit Außengewinde <4525>
Remmers Klebfix <4534>
ca. 1kg/l Remmers Epoxy MT 100 <0936>
anteilmäßig -  je nach Bedarf:
Remmers ADD TX Neu <0949>
(je nach Anwendung und Bindemittelbasis ca. 0,3 - 3 M-%
bezogen auf das Bindemittel)
Remmers Verschlussstück <4522>
Einheit: St

**00001.0004 Verdämmen des Rissverlaufs(Epoxy MT 100+ADD TX Neu)**
*** Bedarfsposition ohne GB
Verdämmen des Rissverlaufs mit dem schnell
erhärtenden,
untergrundtoleranten, lösemittelfreien,
2-komponentigen Reaktionsharz Remmers Epox MT 100 unter
Zugabe von
Remmers Stellmittel ADD TX Neu zur Herstellung der
Spachtlfähigkeit.

Breite: 5 - 6 cm
Schichtdicke: ca. 3 mm

Bauteil:_________________

Verbrauch:
ca. 1kg/l Remmers Epoxy MT 100 <0936>
anteilmäßig -  je nach Bedarf:
Remmers ADD TX Neu <0949>
(je nach Anwendung und Bindemittelbasis ca. 0,3 - 3 M-%
bezogen auf das Bindemittel)
Einheit: m

**00001.0005 Kraftschlüssiges Füllen von Rissen durch Injektion F-I (H) (ICS 2K)**
Kraftschlüssiges Füllen von Rissen im Beton, die
nicht auf
Korrosion der Bewehrung zurückzuführen sind,
durch Injektion mit der ultrafeinen,
sulfatbeständigen,
2-Komponenten Zementsuspension
Remmers ICS 2K,
einschl. aller vorbereitenden, begleitenden und nach
der
Injektion erforderlichen Arbeiten, um die
Bauteiloberfläche entsprechend der ausgeschriebenen
Instandsetzungsmaßnahme überarbeiten zu können.
Die Risse sind vollständig zu füllen.
Abrechnung nach Risslänge.

Bauteil: _______________
Bauteildicke: __________ cm
Rissbreite : ca. ________ mm

Die Injektionsarbeiten sind zu dokumentieren.

Verbrauch:
ca. 1,8 kg/l Hohlraum Remmers ICS 2K <0476>
Einheit: kg

**00001.0006 Mehrverbrauch Rissfüllstoff**
Zulage zur Vorposition
für nachgewiesenen Mehrverbrauch an Injektionsmaterial
Einheit: kg

**00001.0007 Nacharbeiten Bohrpacker (Betofix R2)**
*** Grundposition ZZ 002.0
Nach Aushärtung des Injektionsharzes Bohrpacker
ausbauen,
ggf. Entfernen der erhärteten Verdämmung im
Rissbereich. Betonoberfläche reinigen und Bohrlöcher
mit dem kunststoffmodifizierten
PCC-Schnellreparaturmörtel
Remmers Betofix R2 verschließen.

Verbrauch:
1,4 kg/l Hohlraum Remmers Betofix R2 <1093>
Einheit: m2

**00001.0008 Nacharbeiten Klebepacker**
*** Wahlposition ZZ 002.1
Nach Aushärtung des Injektionsharzes Klebepacker
ausbauen,
Entfernen der erhärteten Verdämmung im Rissbereich.
Betonoberfläche reinigen.
Einheit: m2
